# Hort Oberlößnitz
Angebotsaufforderung (GAEB DA XML 3.3, DA83)
Projekt: Neubau
Währung: EUR
Vergabeart: Öffentliche Ausschreibung
Eröffnung: 12.11.2026 10:00:00
Ende der Zuschlagsfrist: 11.01.2027
Ausführungsbeginn: 04.01.2027
Ausführungsende: 26.02.2027
Erstellt mit: CaliforniaX by G&W Software AG, CaliforniaX V25.2.08, 27.10.2026

## Rohrrahmentüren Los 16.1
Datum: 27.10.2026

*Hinweis: 1. Allgemeine Baubeschreibung*
1. Allgemeine Baubeschreibung
1. Allgemeine Baubeschreibung

1.1. Standort
Das Baugrundstück (Augustusweg 58-62b) befindet sich
nördlich des Augustusweges zwischen den auf der
Südseite befindlichen Einmündungen der
Fritz-Schulze-Straße und der
Hauptstraße. Es ist in drei Flurstücke unterteilt
142/18, 143/5, 143/6 und ca. 43.800 m² groß. Gebaut
wird nur auf dem Flurstück 143/5. Eigentümerin ist die
Stadt Radebeul. Am Standort
des Hortes ist das Grundstück bewaldet und steigt von
südlicher in nördlicher Richtung von ca. 143m NHN am
Augustusweg bis auf ca.156m NHN an.
Die Adresse des Hortneubaus ist der Augustusweg 62a in
01445 Oberlößnitz/Radebeul,
Gemarkung 3059. Die große Kreisstadt Radebeul liegt im
oberen Elbtal, im Landkreis Meißen, Freistaat Sachsen.
Das Grundstück befindet sich im Geltungsbereich der
Satzung für das Denkmalschutzgebiet ?Historische
Weinberglandschaft Radebeul? vom 27.07.2001.
Erschlossen wird das neue Hortgebäude über den
südlichen Augustusweg und die östliche
Zufahrt (als ?Asphaltweg Hort? bezeichnet wird), die
auch zur Wachschen Villa führt.

1.2. Bauordnungsrechtliche Einordnung
Nach § 2 Abs. 4 Nr. 12 SächsBO ist der zweigeschossige
Hortneubau als Sonderbau in die Gebäudeklasse 3
einzuordnen.

1.3. Entwurf
Ausgehend von den stadträumlichen Überlegungen
interpretiert der Baukörper den Ort. Der
Blick von der Straße ?Augustusweg? auf die ?Wachsche
Villa?, der unbedingt freigehalten werden sollte,
bedingt, dass der Hortneubau senkrecht zum Hang gesetzt
wird. Ein steinerner Sockel,
angelehnt an Weinbergterrassen, bildet die Basis für
die drei ?Themenhäuser? des Horts, die die Dimensionen
der umliegenden Gebäude aufnehmen.
Zwei Treppenräume im Inneren gliedern den Bau und
teilen das Obergeschoss entsprechend des pädagogischen
Konzeptes in drei etwa gleichgroße Bereiche, die
thematisch in ?Kunst?, ?Sport? und ?Kontemplation?
aufgeteilt sind. Eine innere ?Straße? verbindet alle
Bereiche, die sich
jeweils um einen zentralen Raum ?zur freien Gestaltung?
strukturieren. Jeder dieser Räume
orientiert sich in eine andere Himmelsrichtung, um
jeweils einen charakteristischen Ausblick (ehemalige
Schule, Villa, Sportgelände) zu schaffen. Alle weiteren
Räume sind, um sich ändernde
Konzepte Rechnung tragen zu können, als Einzelräume
vorgesehen.
Zwei außen liegende Treppen, die an den Enden der
Erdgeschossflügel angeordnet sind, nehmen die
Topografie auf und führen auf die Dachterrasse (Decke
ü. EG), die eine enge Verknüpfung zwischen Gebäude und
Garten schafft. Der ermöglichte ?Umlauf? macht das
Gebäude für die Kinder auf besondere Weise
erlebbar.
Der Standort Schule und Hort Oberlößnitz soll in
Radebeul Ost der Standort werden, welcher
mobilitätseingeschränkten Kindern (z.B. im Rollstuhl)
Zugang zu Bildungseinrichtungen
ermöglicht.

Beide Geschosse verfügen über barrierefreie Toiletten
und sind über einen Aufzug (Aufzugstyp 2 für 630 kg,
Türbreite: 90 cm, Fahrkorb BxT: 110 x 140 cm)
verbunden, der für
einen Rollstuhlbenutzer mit einer Begleitperson nach EN
12183 oder einen elektrisch
angetriebenen Rollstuhl der Klassen A oder B nach EN
12184 ausgelegt ist. Alle Flure und
Türen haben lichte Breiten entsprechend der
Barrierefreiheit.
Der Haupteingang im Erdgeschoss wird schwellenlos zum
Hof/ Garten ausgeführt und erhält eine
zusätzliche Automatiktür als barrierefreien Eingang.
Der Taster für den barrierefreien Zugang wird in der
rechten Wand vor
dem Eingang angebracht. Im Obergeschoss wird die
Verbindung zwischen Innen- und Außenraum von den
Treppenhäusern aus über einen geneigten Boden (=Rampe)
mit einer Steigung von 6% und beidseitigem Handlauf zur
Dachterrasse hin ermöglicht. In den Räumen, die zur
Dachterrasse hin liegen (West- und Südfassade) können
die Kinder über bodentiefe Fenster ebenfalls den
Außenraum schnell erreichen. Dort müssen sie über eine
ca. 21cm höhe Stufe austreten.

300 Baukonstruktion

Kenndaten:

Eigentümer Grundstück: Stadt Radebeul
Grundstücksgröße Planungsgebiet: ca. 6.183m²
Flurstück: 143/5, 143/6
Gemarkung: 3059 Oberlößnitz
Hausnr. 62a

Nutzung: Kindertagesstätte Hortbereich für 250 Kinder
(ca. 6-11 Jahre)
Nutzungszeiten: Ganzjährig
Betriebszeiten: ca. 6:30-17:00 Uhr
Anforderungen GEG: Gebäude fällt unter das GEG
(geheizt, nicht gekühlt, mechanisch Be- und Entlüftet,
sowie natürlich Belüftet; Dichtigkeitsprüfung
erforderlich)
Geschossigkeit: Zweigeschossig
Grundstückfläche des Planungsgebietes:
Grundfläche (brutto) : ca.1.089 m² (EG, ohne OG
nördlicher Bereich)
BGF: ca. 1.989m² (EG: 1.089m²; OG: 900m²)
NF: ca. 1.772m²
BRI umbauter Raum: ca. 8.244m³
Dachfläche: ca. 990m² (exklusiv Dachterrasse: ca.
271m²)
Traufhöhe: ca. 7,78m

Gründung: Flachgründung Stahlbeton
Konstruktion: massiv; EG Stahlbeton mit außenseitiger
Dämmung und Natursteinfassade, OG: Poroton Dämmziegel
Innenwände: Trockenbau- und Kalksandstein,
Stahlbetonstützen
Treppen (Innen und außen): Stahlbetonfertigteile,
Sichtbeton SB3
Dach: Stahlbeton als Flachdach, 2% Dachneigung,
extensive Begrünung, TRH mit Kies, Teilweise mit
PV-Anlage ?
Fenster: 3-fach Wärmeschutz- und Sonnenschutzverglasung
mit außenliegendem Sonnenschutz

2.1. Baugrube
Aufgrund der Hanglage sind die Seiten der Baugrube
unterschiedlich auszubilden.
Für den nördlichen und nordwestlichen Bereich des
Gebäudes ist die Baugrube abzuböschen (? 45°), im
südlichen Teilbereich ist das Gelände mit den
Aushubmassen leicht aufzufüllen (d= bis ca. 60cm). An
der Westseite ist auf ca. 85% der Baugrubenlänge
(entspricht ca. 45 m Länge) eine Trägerbohlwand
herzustellen. Die übrige Länge ist abzuböschen. In
diesem Bereich ist auf die geschützten und
erhaltenswerten Bäume besonders zu achten.
Gemäß dem geotechnischen Bericht der GEPRO
Ingenieurgesellschaft für Geotechnik,
Verkehrs- und Tiefbau und Umweltschutz mbH vom
25.10.2017 können die Aushubmassen aus
bodenmechanischer Sicht für Bodenaustausch-, Verfüll-
und Hinterfüll- sowie
Geländeregulierung verwendet werden. Bei Verwendung der
Sande unter dem Bauwerk sind diese lagenweise mit
geringen Dicken (max. 30cm) einzubauen, intensiv zu
verdichten.
Der Grundwasserspiegel Liegt zwischen 105,25m NN und
100,73m NN. Da die Oberkante der Baugrube bei +142,78m
NN liegt, ergibt sich, dass das Grundwasser für das
Errichten des Gebäudes ohne Belange ist.
Der Mutterboden ist zwischen 0,6m und 1,6m stark. aus
organisch durchsetzten Sanden wird
aufgenommen und zum Wiedereinbau gelagert.
Möglichkeit durch Zugabe grobkörniger Materialien
mechanisch zu verbessern. Der Bodenaushub kann auf dem
Nachbargrundstück der ehemaligen Schule, die auch der
Stadt Radebeul gehört, gelagert werden. Bodenmaterial,
dass benötigt wird zur Baugrubenhinterfüllung,
Herstellung des Planums in den Außenanlagen und der
Auffüllung des südlichen Bereiches der Bodenplatte ist
vom vorhandenen Bodenaushub wieder zu nutzen.
Auf dem Grundstück ist eine Baustraße aus einer
Schottertragschicht (d= ca. 30-50cm) herzustellen.
Details sind den zugehörigen Plänen zu entnehmen.

2.2. Gründung
Die Gründungssohlen sind gemäß geotechnischem Bericht
und der Statik zu verfestigen.
Die Gründung erfolgt durch eine Flachgründung mit
Frostschürzen, Dimensionen und Bewehrung gem. Statik
Unter der StahlbetonBodenplatte, (d=35cm; Bodenplatte
des OG d=25cm) wird eine unterseitige Wärmedämmung
(d=16cm), die horizontale Abdichtung und die
Sauberkeitsschicht (d=10cm) ausgeführt. Die
Frostschürzen an der Südwestfassade wird abgetreppt
ausgeführt. Um ein Auflager für die Natursteinfassade
zu bekommen, erhält die Frostschürze eine seitliche
Aufkantung von ca. bxh 17x50cm. Im nördlichen Bereich
wird die Forstschütze auch weiter unter die Bodenplatte
geführt, sodass sie auch unter den Stützen im Innenraum
des OG vorhanden sind.
Der Bodenaufbau der Bodenplatte EG besteht aus einem
schwimmenden Estrich (40mm Trittschalldämmung, 65mm
Heizestrich als Zementestrich). Die Bodenplatte des OG
im Norden wird mit einer wie im EG ausgeführt, jedoch
mit einer 50mm starken Trittschalldämmung. Der
Bodenbelag ist überwiegend Linoleum. In den
Sanitärräumen, Technik-, Müll- Abstell- und
Waschmaschinenraum wird eine PU-Beschichtung
ausgeführt. Im Windfang wird eine Aluminium-Fußmatte
mit Textileinlage (Sauberlaufmatte) ausgeführt. Die
Rutschhemmung der Bodenbeläge in den verschiedenen
Bereichen entsprechend den geltenden Bestimmungen und
den Unfallverhütungsvorschriften vorgesehen.

2.3 Aussenwände
Die tragenden Außenwände im Erdgeschoss werden in
Stahlbeton
hergestellt, Dimensionen gem. Statik (d= 20 bzw. 25cm),
in Teilen erddruckbelastet.
Im Obergeschoss werden die tragenden Außenwände (nicht
erddruckbelastet) mit Porotondämmziegeln d=42,5cm
errichtet.
Die Fassadenbekleidung im EG (Außenwand an Luft)
besteht aus einer Mineralwolldämmung (d=14cm, WLG 035),
einer 5cm belüfteten Luftschicht und einer ca. 12cm
starken Natursteinfassade aus Sandstein. Im
Sockelbereich wird eine Perimeterdämmung (d= 14cm,
WLG035) anstelle der Mineralwolldämmung ausgeführt.
Im Bereich der erdberührten Außenwände wird auf die
Stahlbetonwand außenseitig eine senkrechte
Bauwerksabdichtung und eine druck- und
feuchteunempfindliche Dämmung (d=14cm, WLG035) sowie
eine Noppenschutzbahn angebracht.
Mit der Bezeichnung WLG ist der "Bemessungswert der
Wärmeleitfähigkeit" gemeint.
Der Dämmziegel im OG erhält einen Außenputz (d=15mm).
Die Innenseiten der Außenwände erhalten einen Gipsputz
(d=10mm). Die Putzflächen erhalten einen hellen
Anstrich, passend zum Ausführungsort.

2.4 Innenwände
Tragende Innenwände werden in Kalksandstein (d=20cm)
hergestellt. Erforderlicher Durchbrüche, Stützen (Rund
und Rechteckig) und Unterzüge werden in Stahlbeton
errichtet; Dimensionen gem. Statik
Die nichttragenden Innenwände werden als
Metallständerwände mit zweilagiger
Gipskarton-Beplankung, inkl. anstrich hergestellt. In
Sanitärräumen werden für die
Installationsleitungen und Ständerwerke für WC´s,
Urinale und Waschbecken raumhohe Vorsatzschalen
errichtet. Brandschutzanforderungen sind gemäß
Brandschutzkonzept zu berücksichtigen. Für ca. fünf
senkrechte Lüftungskanäle sind F90 Brandschutzschächte
im Trockenbau erforderlich.
In den Sanitärräumen werden die Wände gefliest oder
erhalten eine PU Beschichtung

2.5 Decken
Die Decken werden als Stahlbetonplatte ausgeführt
(d=24cm, Mehrzweckraum d= 28cm) gem. Statik. Der
Bodenaufbau der Decke über EG ist sehr ähnlich dem des
EGs und besteht aus einem schwimmenden Estrich (50mm
Trittschalldämmung, 65mm Heizestrich als Zementestrich.
Der Bodenbelag ist überwiegend Linoleum. In den
Sanitär- und Abstellräumen wird ebenfalls eine
PU-Beschichtung ausgeführt. Die Rutschhemmung der
Bodenbeläge in den verschiedenen Bereichen entsprechend
den geltenden Bestimmungen und den
Unfallverhütungsvorschriften vorgesehen.

Die Rampen vor den Ausgängen im Treppenraum zu der
Dachterrasse erhält eine Gefälledämmung, sodass ein
Gefälle von 6% im Boden entsteht. In diesem Bereich vor
den Außentüren zur Dachterrasse wird auch eine
Aluminium-Fußmatte mit Textileinlage (Sauberlaufmatte)
ausgeführt.

Der Deckenbelag im Innenraum besteht aus einer
Unterhangakustikdecke bestehend aus einer 1-lagigen
gelochten Gipskartonplatte mit oberseitiger
Akustikdämmung. Die untergeordneten Räume erhalten eine
ungelochte Gipskartonplatte mit Akustikdämmung.

Der Deckenbelag der Außenbereiche der Decke, über der
die Dachterrasse liegt, wird wie folgt ausgebildet:
Dampfsperre auf der Stahlbetondecke, Gefälledämmung
feuchte und druckbelastbar (d=8-21,5cm), 2- lagige
Bitumenabdichtung, höhenverstellbare aufgeständerte
Terrassendielen.

Die Absturzsicherung der Dachterrasse wird durch ein
1,10m hohes Flachstahlstabgeländer gebildet. Die Ober-
und Untergurte sowie die senkrechten Flachstähle sind
einheitlich in den Dimensionen und weiß beschichtet.

Die Entwässerung der Dachterrassen erfolgt im
nördlichen und südlichen Bereich durch eine
Innenentwässerung mit beheizten Flachdacheinläufen. Der
schmale mittlere Bereich erhält Attikaabläufe, die an
eine Regenfallleitung angeschlossen werden. Die
Fallleitungen liegen nicht sichtbar hinter der
Natursteinfassade in der Dämmebene. Die Notentwässerung
erfolgt über Speier.

Treppen
Die Innentreppen werden aus Stahlbetonfertigteilen,
gemäß statischen Erfordernissen, in Sichtbetonqualität
SB3 hergestellt.

2.6 Dach
Die Dachkonstruktion wird als Stahlbetonplatte (d=22cm)
mit einer Stahlbetonattika, die als Überzug dient, gem.
Statik ausgeführt.
Die Dachhaut wird gebildet aus einer Dapfsperre, einer
Gefälledämmung (d= 16-37cm) und einer Dachabdichtung
gem. DIN 18531aus einer 2-lagigen wurzelfesten
Bitumenabdichtung. Darüber wird eine extensive
Dachbegrünung ( Gesamtsystem d= 12cm) ausgeführt. Auf
dem nödlichen und mittleren Dach wird eine PV-Anlage
realisiert, die durch die SachsenEnergie AG geplant und
realisiert wird. Im Bereich der beiden Treppenhäuser
wird anstelle der Begrünung Kies (d= 6cm) ausgeführt.
Die Entwässerung erfolgt durch eine Innenentwässerung
mit beheizten Flachdacheinläufen. Die Notentwässerung
erfolgt über Speier.
Oberlichter siehe Kapitel: 2.7.

2.7 Fenster und Aussentüren
2.7.1 Fenster
Es werden Holz-Alu-Fenster und -Türen mit 3-fach
Wärmeschutzverglasung sowie Sonnenschutzglas gem. GEG
Nachweis eingebaut. 90% der Fenster erhalten für den
sommerlichen Wärmeschutz einen außenliegenden
Sonnenschutz in Form von Raffstores. Ausnahme bilden
die nach außen öffnenden Fenstertüren, die als
Notausgang dienen. Diese erhalten einen Sonnenschutz im
Scheibenzwischenraum. Die Absturzsicherung wird
gebildet durch die Brüstung der Außenwand oder bei den
Sitznischenfenstern mit feststehenden Fensterelementen.
Die Fenster im OG werden mit verschließbaren Oliven
ausgeführt. Die Notausgangstüren erhalten
Panikbeschläge.

2.7.2 Aussentüren
Die Türanlage ?Eingang? wird aus
Ganzglas-Metallrohrrahmentüren hergestellt. Die
Eingangstür ist zweiflügelig. Seitlich gibt es
zusätzlich eine elektrischöffnende Tür als
barrierefreien Eingang. Dazwischen sind
Festverglasungen angeordnet. Oberlichter, die manuell
geöffnet werden, über den Türen ermögliche auch in
diesem Bereich eine natürliche Belüftung. Eine 3-fach
Wärmeschutzverglasung sowie Sonnenschutzglas gem. GEG
Nachweis ist der Planung zugrunde gelegt.
Hinter der Türanlage ?Eingang? befindet sich der
Windfang, der ebenfalls mit einer Türanlage abschließt.
Diese ist analog der äußeren Türanlage ausgebildet
bezüglich der Einteilung. Eine Anforderung an den
Sonnen- und Wärmeschutz gibt es nicht, da sie nicht zur
thermischen Gebäudehülle zählen.

Die Außentür zur Aufwärmküche wird Metallrohrrahmentür
mit geschlossenem Paneel hergestellt. Das Oberlicht der
Tür erhält eine Verglasung, wie die anderen Türen/
Fenster als 3-fach Wärmeschutzverglasung sowie
Sonnenschutzglas gem. GEG Nachweis.

Die Außentür vom Müllraum (2-flügelig) und die Außentür
im Treppenhaus 2 erhalten außenseitig aufgebracht dünne
Natursteinplatten, sodass sie sich in der gleichen
Gestaltung wie die Natursteinfassade einfügen. Die
Müllraumtür ist zusätzlich mit Lüftungslamellen
auszustatten.

Im Dach gibt es runde Oberlichter mit 1,50m
Durchmesser, die nicht zu öffnen sind. Sie haben hohe
Anforderungen an die Sonnenschutzverglasung.

2.8 Innentüren
Es werden Systeminnentüren als Holztüren mit
Umfassungs- und Blockzarge und einem Türblatt aus
Furniersperrholz eigebaut. Die Türen im OG zu den
Aufenthaltsräumen und Verbindungstüren erhalten einen
Glasausschnitt. Die Türen in EG im Bürotrakt erhalten
ebenfalls Glasausschnitte. Die meisten Türen haben
keine Brandschutzanforderungen. Jenemit
Brandschutzanforderungen werden als als T30 bzw. T30/RS
gebaut.

Die Türen in den Fluren zum Treppenhaus und die
Türanlagen zum Mehrzweckraum, Kinderküche und
Speiseraum werden als Ganzglas-Metallrohrrahmentüren
hergestellt. Sie sind 1- oder 2-flügelig, mit
Seitenlicht (Festverglasung) und Oberlicht.

Im EG und OG gibt es auch Falt- Schiebetüren, die
flexibel die Innenräume zusammenschalten oder von
einander trennen.

2.9 Baukonstruktive Einbauten
Im Foyer des Erdgeschoss sind drei individuell
gefertigte Spindelemente als runde Raumtrenner (
(Gesamtdurchmesser 4,00m) geplant. Ebenfalls gibt es
Spinde entlang der Innen- und Außenwände in diesem
Bereich für die 250 Kinder.
Ebenfalls im Foyer ist ein rundes Möbelelement
(ebenfalls Gesamtdurchmesser 4,00m) geplant, dass einen
Arbeitsplatz mit Anmeldetresen und Regalen/ Schränken
als Stauraum beinhaltet. Im Obergeschoss gibt es zwei
Einbauschränke im Flurbereich. Sie sind raumhoch und
dienen als Stauraum. Flankiert werden diese von
Schächten der technischen Gebäudeausstattung. Bei einem
Schrank ist auch ein Waschbecken integriert, sodass die
Kindes diesen auch als Trinkwasserzapfstelle nutzen
können.

Dieses Leistungsverzeichnis beschreibt die
Metallbauarbeiten - Rohrrahmentüren

*Hinweis: 2. Vorbemerkungen Rohrrahmentüren*
2. Vorbemerkungen Rohrrahmentüren
1. Beweissicherung
Durch den AG wurde keine Beweissicherung durchgeführt.
Der Auftragnehmer ist zur Erfassung eventuell
auftretender Schäden während der Bauausführung zur
Beweissicherung nach § 3 Nr. 4 VOB/B verpflichtet (z.B.
Gehwegüberfahrten, Gebäude, private Grünflächen,
Verkehrswege, Einbauten etc.).

2. Baustelle
Der AN ist verpflichtet, die Baustelle mit
qualifiziertem Fachpersonal zu besetzen, so dass eine
einwandfreie und reibungslose Abwicklung gewährleistet
ist. Zur Leitung des Vorhabens sind ein qualifizierter
Bauleiter sowie ein ständig auf der Baustelle
anwesender, verantwortlicher und der deutschen Sprache
mächtiger Vertreter bis zur endgültigen Fertigstellung
zu stellen. Bei mangelnder Zahl oder Qualifizierung des
Baustellenpersonals kann der AG eine Umbesetzung oder
Verstärkung fordern. Mehrkosten trägt der AN. Zur
Koordinierung wird in der Regel mindestens einmal
wöchentlich eine Baubesprechung mit allen
Baubeteiligten durchgeführt. Die Teilnahme eines
verantwortlichen Mitarbeiters des AN ist zwingend
erforderlich. Baubehinderungen oder Mehraufwendungen,
die auf Informationsdefizite wegen Nichtteilnahme
zurückzuführen sind, werden nicht vergütet, ebenso
erfolgt keine Vergütung für die Teilnahme an den
Baubesprechungen.

Bauwasser und Baustrom werden durch den AG auf der
Baustelle zur Verfügung gestellt. Das Anschließen mit
Messeinrichtung und Verteilen auf dem Gelände ist Sache
des AN und wird nicht gesondert vergütet. Die Kosten
für Strom- und Wasserverbauch trägt der AN (Umlage)

Die Zufahrt zur Baustelle erfolgt über über den
Asphaltweg östlich der Baustelle.
Es wird zwei Baustellenzufahrten geben.

Folgende Anlagen sind dem LV beigefügt und sind
Grundlage der Kalkulation:
-Baustelleneinrichtungsplan KRP - RAD_AP_BG_BE
-Objektpläne gem. Planliste
-Wärmeschutzberechnung
-Schallschutznachweis

Von dem Auftragnehmer sind vollständige technische und
zeichnerische Unterlagen, die der tatsächlichen
Ausführung
der Leistungen entsprechen, an den Auftraggeber
einzureichen
(technische Dokumentation). Diese technische
Dokumentation hat alle die Leistung beschreibenden
Angaben,
einschließlich Planungen, Datenblätter, Zulassungen,
Bezugsnachweise,
Prüfberichte, Nachweise der Sonnenschutzkennwerte
(g-Wert, FC des Sonnenschutzes,g tot Wert und U-Wert
(Wärmedurchgangskoeffizient für Verglasung und gesamtes
Fenster inkl. Rahmen.
Bedienungs-, Wartungs- und Pflegeanleitungen,
Bautagesberichte
etc. zu enthalten.
Die Dokumentation muss ordentlich, strukturiert und in
leicht ersichtlicher
Form aufgebaut sein. Die Übergabe hat in Ordnern zu
erfolgen. Eine vollständige Inhaltsangabe ist an
vorderster Stelle einzufügen. Die Unterlagen müssen
vollständig in ihrer Gesamtheit übergeben werden. Die
Übergabe an den
Auftraggeber hat bis eine Kalenderwoche vor Abnahme zu
erfolgen.
Ordner/Papier sind in zweifacher Ausfertigung,
Datenträger in einfacher
Ausfertigung zu übergeben.

Folgende Leistungen sind im Rahmen der Allgemeinen
Baustelleneinrichtung für die Metallbauarbeiten -
Rohrrahmentüren zu erbringen:
-Sozialeinrichtungen
-Anschlüsse an die Medien (Verteilen auf der Baustelle)
-Herrichten, Anlegen und Vorhalten von Lagerflächen
-Baustellensicherung
Die Lagerplätze sind so anzulegen, dass die Baustelle
über die gesamte Bauzeit einen ordentlichen Eindruck
macht.

### 1 Baustelleneinrichtung / Allgemeines

**1.1 Erstellen Statik, Werk- und Detailplanung**
Erstellen einer prüffähigen Statik inkl. der
erforderlichen Detail- und Werkplanung für die
Ausführung der nachfolgend beschriebenen Tür- und
Fassadenelemente. Vor Ausführung der Werkplanung ist
ein Ortsaufmaß als Grundlage der Planung zu erstellen.
Folgende Anforderungen sind zu beachten:
Windlast Klasse 2 (Prüfdruck P2 800 Pa) DIN EN 12210,
Rahmendurchbiegung B (kleiner gleich 1/200) DIN EN
12210,
Schlagregendichtheit Klasse 4 A (150 Pa) DIN EN 12208,
Luftdurchlässigkeit Klasse 3 (9 m3/m2h) DIN EN 12207
Bezüglich der erforderlichen Profilverstärkungen,
sollen die Profile nicht verbreitert werden, sondern es
sollen Pfostenaufdoppelungen gem. statischen
Erfordernissen vor die Profile gesetzt werden.

Das angebotene Profil ist mit anzugeben.
Angebotenes Fabrikat der Tür- / Fensterprofile (vom
Bieter einzutragen)

Fabrikat '.........'
Typ '.........'

Farbe der Profile
Türprofile Innen/Außen Eisenglimmer DB 703

Beschläge, Edelstahl, dreidimensional verstellbar,
nicht verdeckt liegend, Einhandbedienung, inkl.
Öffnugsbegrenzer und Anschlagdämpfer Funktion: Kippvor Drehöffnung

Türdrücker, wie nachfolgend beschrieben o.glw.:

1. Außentüren / Profiltüren
- Haupteingang (EG) & Treppenhaustüren (OG)
Innen: FSB 06 1070 Rahmentürdrücker (verkröpft),
Edelstahl matt, auf Ovalrosette
Außen: Edelstahl-Stangengriff (gemäß separates Detail
Türliste)
- Treppenhaus (Feuerwehreingang)
Innen: FSB 0846 Knauf Kugelform, gekröpft,
Edelstahl matt, auf Ovalrosette
Außen: FSB 0846 Knauf mit Verlängerung Kugelform,
gekröpft, Edelstahl matt, auf Ovalrosette
- Anlieferung (Küche)
Innen: FSB 06 1070 Rahmentürdrücker (verkröpft),
Edelstahl matt, auf Ovalrosette
Außen: FSB 0846 Knauf Kugelform, gekröpft,
Edelstahl matt, auf Ovalrosette
- Müllraumtür
Innen: FSB 1070 Standard-Türdrücker (gerade),
Edelstahl matt, auf Ovalrosette
Außen: FSB 0846 Knauf Kugelform, gekröpft,
Edelstahl matt, auf Ovalrosette

2. Innentüren
Standard-Innentüren
Designlinie: Türdrücker-Garnitur FSB 1070
(Klassische U-Form)
Material: Edelstahl matt
teilweise als Türknauf, passend zur Drückergarnitur
Rosettenform:
Runde Rosette (Standard-Ausführung),
teilweise kommen Panikbeschläge zur Ausführung

Angebotene Fabrikate der Türdrücker (vom Bieter
einzutragen):

Fabrikat '.........'
Typ '.........'

Obentürschließer:
Gleitschienentürschließer, bei zweiflügeligen Türen mit
Schließfolgeregelung, mit Verringerung der
Öffnungskraft von ca. 40 % im Bereich von 2° bis 60°
der Türöffnung, gem. DIN SPEC 1104.Farbe: EV 1
Einstellung vor Ort
Schließkraft: EN 3
Schließgeschwindigkeit: mittel
Endschlag: minimal
Öffnungsdämpfung: leicht aktiv

Der Planung zugrunde liegend: dormakaba TS 93 o. glw,
Angebotenes Fabrikat der Obentürschließer (vom Bieter
einzutragen):

Fabrikat '.........'
Typ '.........'

In den nachfolgenden Türpositionen ist das
Herstellen, Liefern, einbauen und Flügel gangbar machen
einzukalkulieren, inkl. aller Nebenarbeiten.
Ebenfalls ist das Nachjustieren aller Bänder und
Beschläge nach einer Benutzungszeit von 4-6 Wochen mit
einzukalkulieren
Menge: 1,000 psch

**1.2 Baustelleneinrichtung**
Antransport und betriebsfertiger Aufbau aller
erforderlichen Baumaschinen, Hebe- und Transportmittel,
Werkzeuge, Geräte, Werk- und Lagerschuppen, Unterkünfte
und dergleichen, sowie Herrichten aller notwendigen
Arbeits- und Lagerflächen auf dem Baugelände. In dieser
Position ist ebenfalls zu erfassen: Die Sicherung des
Verkehrs auf der Baustelle wie folgt: Allgemeine
Beleuchtung der Baustelle und Sicherung, Warnleuchten,
Hinweisschilder (z.B. Bauleitung, Verkehrsschilder,
Warnschilder (z.B. Zutritt verboten) und dergleichen.
Errichten von Absperrungen, Treppen, Geländer jeglicher
Art, die die unfallsichere Durchführung der Baustelle
gewährleisten.
Bauwasserleitungen, Stromversorgung auf der Baustelle
nach den einschlägigen Vorschriften an bauseitige
Anschlüsse anschließen. Die Baustelleneinrichtung ist
für die Dauer der Arbeiten vorzuhalten und nach
Beendigung wieder abzubauen und abzufahren. Das Gelände
wird als ebene Fläche (OK-Gelände Gehweg) an den AG
zurück gegeben.
Menge: 1,000 psch

**1.3 Schützen der eingebauten Türen / Türelemente**
Schützen der eingebauten Türen durch allseitiges,
vollflächiges Abkleben der eingebauten Türelemente
mit Folien. In der Position ist das Entfernenen und
Entsorgen der Folien nach Fertigstellung der Ausbau-
und Fassadenarbeiten mit einzukalkulieren.

Abrechnung nach m2 Ansichtsfläche der Fensterelemente.
Menge: 300,000 m2

### 2 Aussentüren EG

**2.1 Eingangstürelement (Aussenfassade) mit 2 Türen + Festverglasung + Oberlicht, 10,94 * 3,51 m, T-00-03 + T-00-04**
Eingangstürelement (16 teilig + oberes
Anschlusspaneel), untere Ebene mit 2 Türen (1*2-flgl.
und 1*1-flgl.), 7 Festverglasungen, 7 Oberlichtern (2
öffenbare, 5 festverglast).
Zusätzlich obere und seitliche gedämmte Paneele /
Anschlusselemente.
Elementgesamtmaß: ca. 10,94 * 3,51 m,
Alu-Rohrrahmentür, thermisch getrennte Profile,
verglast mit unteren Verbreiterungsprofilen liefern und
montieren.
Wiederstandsklasse RC 1
Verstärkungsprofile / Statikpfosten nach statischer
Bemessung des AN.
-Alu-Rahmen als thermisch getrennte Profile
Eck- und T-Verbindungen kraftschlüssig verschweißt,
geschlossener Profilverbund
Profilbautiefen 75 mm
Innen und aussen flächenbündige Türflügel mit
umlaufender Schattennut von 5 mm

-Rahmenaufdoppelung unten ca. 11 cm. Untere Befestigung
mittels
Stahlwinkel auf der StB-Rohdecke, Dimensionierung durch
AN.
Oberer Anschluß an StB-Rohdecke mit Bausenkungsprofil,
Deckendurchbiegung beachten.
-Oberfläche: pulverbeschichtet, Eisenglimmer DB 703

Verglasung : 3-Scheiben-Wärmeschutzverglasung
Aussen: P4A - Verbundsicherheitsglas (VSG)
Innen: Verbundsicherheitsglas (VSG), gem.
Schulbaurichtlinie
Ug=0.6 W/m²K,
Sonnenschutzverglasung - g-Wert = 0,37
Gesamt U-Wert-Tür Uw = 1,0 W/m2K
Glas naß versiegelt, Farbton Antrazit, keine
Dichtprofile
Schallschutz Türelement: ohne Anforderungen
Brandschutz: Türelement ohne Anforderungen
Gewändeanschluss: St-Beton

Elementeaufteilung + Eigenschaften (gem. RAD_AP_DT
06/07):

untere Reihe - Höhe OKFF bis + 2,50 m
Festverglasung
7 Elemente,
Breite: ca. 0,73, 0,76, 1,05 und 1,06 m
Höhe: 2,50 m

2 seitliche gedämmte Paneele (Anschlusselemente),
U-Wert = 1,4 W/m2K
Anschluss an die schräg verlaufende ST-Betonwand
Breite ca. 0,30 m
Höhe 3,51 m

2-flgl. Tür (T-00-04)
Öffnungsmaße 2,51 * 2,50 m
Manuell zu betätigen, Gang- / Standflügel
Doppelte, dreisitig umlaufende Anschlagdichtung.
Übergang zur automatischen Senkdichtung ohne Einsatz
von speziellen Dichtstücken.
Türschwelle = Nullschwelle = 20 mm (Barrierefrei)
Gangflügel muß mind. 1,20 m lichte Durchgangsbreite
haben - Fluchtweg.

Bänder:
Rollenbänder für Alurahmentüren, Edelstahl matt,
dreidimensional verstellbar (rechts/links +/- 3mm,
Höhe, +/- 3mm, vor/zurück +/- 3mm)
Anzahl nach technischer Bearbeitung AN
Öffnungfswinkel: 180 °

Drückergarnitur:
Innen nach Angaben AN, siehe Pos 01.1 - technische
Bearbeitung, auf Höhe 1,05 m
Standflügel innen: Stossgriff, H 1,50 m, senkrecht,
Edelstahl auf geraden Stützen
Aussen Stoßgriffe, flügelhoch, Edelstahl auf geraden
Stützen, D = 40 mm.

Schloss: PZ-vorgerichtet und iLOQ-System =
digitale und batterieloses Schließsystem / -anlage
Panikschließung (Fluchttür),
Volle Funktionalität und prozesssichere Panikfunktion,
unabhängig von der Schließbartstellung des
verwendeten Profilzylinder.
- Teilpanikfunktion nur
für den Gangflügel.
Zusatzinfo:
1-fach Fallenschloss mit Zeitschaltuhr für
Programmierung
Öffnungszeiten stromlos offen und Fallenschloss
(Schnapper)
manuell entriegelbar

1-flgl. Tür (T-00-03)
Die Tür muß vollständig barrierefrei gem. DIN 18040-1
bzw. DIN 18024/25 ausgeführt sein.
Öffnungsmaße 1.05 * 2,50 m
lichte Breite mind. 0,90 m
Automatiktür:
-Motorischer Türantrieb mit Getriebe und
Steuerungseinheit
-Steuerung mit integrierter Logik für Sequenz- und
Parallelbetrieb
-Drucktaster außen und innen (IP54,
vandalismusgeschützt)
-Sicherheitseinrichtungen: Lichtschranken oder
Präsenzmelder
im Türbereich
-Notöffnungsfunktion (mechanisch oder elektrisch) im
Brandfall
-Öffnungskraft (manuell) 25 N (gemäß DIN 18040)
-Schließkraft ? 30 N (gemäß DIN 18040)
-Öffnungsgeschwindigkeit ca. 15?20°/s
-Zeit für 90° Öffnung ca. 4,5?6 Sekunden
-Schließgeschwindigkeit ca. 10?15°/s
-Zeit für 90° Schließung ca. 6?9 Sekunden
-Offenhaltezeit zunächst ca. 5?8 Sekunden
-Öffnungswinkel 90°
-Notöffnung stromlos offen
-Steuerung in Verbindung der Automatiktür der Pos 4.1
-Übergeordnete Türfolgeschaltung für zweifache
Türanlage
-Integrierte Logik für Sequenz- und Parallelbetrieb
-dokumentierte Brandfall- und Stromausfallfunktion,
-Betätigung eines außen- u. innenliegenden Drucktasters
(barrierefrei, taktil erfassbar, mit Blindenschrift und
kontrastreicher Gestaltung) öffnet zunächst die
jeweilige
zum Nutzer liegende Tür.
-Nach vollständigem Öffnen und definierter Haltezeit
schließt sich die geöffnete Tür automatisch.
-erst danach öffnet sich die noch geschlossene Tür.
-Vermeidung von Gleichzeitigem Öffnen beider Flügel im
Normalbetrieb

Der Planung zugrunde liegend:
Schüco (mit dem Door Control System DCS)

angeb. Fabrikat:.................................

Doppelte, dreisitig umlaufende Anschlagdichtung.
Übergang zur automatischen Senkdichtung ohne Einsatz
von speziellen Dichtstücken.
Türschwelle = Nullschwelle = 20 mm (Barrierefrei)

Bänder:
Rollenbänder für Alurahmentüren, Edelstahl matt,
dreidimensional verstellbar (rechts/links +/- 3mm,
Höhe, +/- 3mm, vor/zurück +/- 3mm)
Anzahl nach technischer Bearbeitung AN
Öffnungfswinkel: > 90 °

Drückergarnitur:
Innen nach Angaben AN, siehe Pos 01.1 - technische
Bearbeitung
Innen H = 85 cm, barrierefrei
Aussen Stoßgriffe, flügelhoch, Edelstahl auf geraden
Stützen, D = 40 mm.

Schloss: PZ-vorgerichtet und iLOQ-System =
digitale und batterieloses Schließsystem / -anlage
Panikschließung (Fluchttür)
Volle Funktionalität und prozesssichere Panikfunktion,
unabhängig von der Schließbartstellung des
verwendeten Profilzylinder.
Zusatzinfo:
1-fach Fallenschloss mit Zeitschaltuhr für
Programmierung
Öffnungszeiten stromlos offen und Fallenschloss
(Schnapper)
manuell entriegelbar

oberer Reihe - Höhe 2,50 bis + 3,10 m
Festverglasung
7 Elemente,
Breite: ca. 0,73, 0,76, 1,05, 1,06, 2,12 und 2,50 m
Höhe: 0,60 m

oberes geschlossenes Paneelfeld über die gesamte
Elementebreite,
Aufteilung nach Wahl des AN, z.B wie die Oberlichter
möglich,
jedoch nicht zwingend,
Breite: 10,94 m
Höhe 0,40 m
U-Wert: = 1,40 W/m2K
Farbe: pulverbeschichtet, DB 703 Eisenglimmer

Fingerklemmschutz für alle Türflügel an der
Nebenschließkante
beidseitig:
Gegenbandseite mit Fingerschutzrollo, der Planung
zugrunde liegend
Fa. Athmer Fingerschutzrollo NR-32 UniSafe® Glas,
Bandseite Schutzsystem, der PLanung zugrunde liegend
Fa. Athmer
BSG1/ BSG2 inkl. BU-K+
Ausführung abzustimmen auf das verwendete Türbandsystem

angeb. Fabrikat:..............................

In die Pos. ist ein Ortsaufmaß für die Ermittlung der
genauen Fenstergrößen einzukalkulieren

Ausführung gem. Planung KRP:
RAD_AP_DT06_0
RAD Türliste

Ort: Erdgeschoss, Eingang / Windfang (Aussenelement)
Menge: 1,000 Stck

**2.2 Nebeneingangstür (Aufwärmküche), 1-flgl., 1,10 * 2,80 m, Ostseite, T-00-35**
Alu-Rohrrahmentür, 1-flgl., inkl. Oberlicht, thermisch
getrennte Profile, verglast mit umlaufenden
Verbreiterungsprofilen liefern und montieren.
Tür nach aussen öffnend.
Wiederstandklasse RC2 N
Profile nach statischen Erfordernissen
-Alu-Rahmen als thermisch getrennte Profile
Eck- und T-Verbindungen kraftschlüssig verschweißt,
geschlossener Profilverbund
Profilbautiefen 75 mm
Innen und aussen flächenbündiger Türflügel mit
umlaufender Schattennut von 5 mm

-Zarge:
Blockzarge, Einbaulage = Aussenkante
Stahlbetonwand
Wandstärke: 20 cm

-Oberfläche: pulverbeschichtet, DB 703, Eisenglimmer

Verglasung :
Tür = Paneelfüllung
U Wert = 1,40 W/m2K
Oberfläche: pulverbeschichtet, DB 703, Eisenglimmer

Oberlicht:
3-Scheiben-Wärmeschutzverglasung
Innen und Außen VSG, gem. Schulbaurichtlinie
Uw=1.0 W/m²K,
g-Wert = 0,37
Glas naß versiegelt, Farbton Antrazit, keine
Dichtprofile

Schallschutz Türelement: ohne Anforderungen
Brandschutz: Türelement ohne Anforderungen
Gewändeanschluss: St-Beton

1-flgl. Tür (T-00-35)
Öffnungsmaße 1,10 * 2,135 m
Manuell zu betätigen,
Doppelte, dreisitig umlaufende Anschlagdichtung.
Übergang zur automatischen Senkdichtung ohne Einsatz
von speziellen Dichtstücken.
Türschwelle = 20 mm (Barrierefrei)
Oberlicht: 1,10 * 0,665 m

Bänder:
Rollenbänder für Alurahmentüren, Edelstahl matt,
dreidimensional verstellbar (rechts/links +/- 3mm,
Höhe, +/- 3mm, vor/zurück +/- 3mm)
Anzahl nach technischer Bearbeitung AN
Öffnungfswinkel: > 90 °

Drückergarnitur:
Innen und aussen nach Angaben AN, siehe Pos 01.1 -
technische
Bearbeitung.

Schloss: PZ vorgerichtet, und iLOQ-System =
digitale und batterieloses Schließsystem / -anlage

In die Pos. ist ein Ortsaufmaß für die Ermittlung der
genauen Türgrößen einzukalkulieren

Ausführung gem. Planung KRP:
RAD_AP_DT19
RAD Türliste

Ort: Erdgeschoss, Aufwärmküche
Menge: 1,000 Stck

**2.3 Nebeneingangstür (Aussentür TH 2), 1-flgl., 1,20 * 2,21 m, Ostseite, T-00-26, Belegung mit Natursteinriemchen Bauseits**
Alu-Rohrrahmentür, 1-flgl., thermisch getrennte
Profile, mit Paneelfüllung, vorbereitet für Beklebung
mit
"Natursteinriemchen", mit umlaufenden
Verbreiterungsprofilen,
nach aussen öffnend liefern und montieren.
Wiederstandklasse RC 1
Profile nach statischen Erfordernissen
-Alu-Rahmen als thermisch getrennte Profile
Eck- und T-Verbindungen kraftschlüssig verschweißt,
geschlossener Profilverbund
Profilbautiefen 75 mm
Innen und aussen flächenbündiger Türflügel mit
umlaufender Schattennut von 5 mm

-Zarge
Blockzarge
Gewändeanschluss: St-Beton / Wärmedämmung
Wandstärke: 25 cm
Bodenanschluss L-Winkel, in dieser Pos. enthalten

-Oberfläche: pulverbeschichtet, Eisenglimmer DB 703

Füllung: Aluminium Paneel, gedämmt, vorbereitet
für bauseitige Belegung (Beklebung) mit
Natursteinriemchen
auf XPS-Dämmung, d.h. neben der statischen
Dimensionierung
des Paneels einen umlaufend aufgeschraubten L-Winkel
aus Stahl, 40/50 mm, Stärke nach statischer
Erfordernis. Der
aufgeschraubte Schenkel des Winkels ist im Bereich des
Türknaufs auszusparen.
Zusätzlich eingeschweißte bzw. verschraubte
Befetigungspunkte für
die Dämmplatte / Trägerplatte.

Gesamt U-Wert-Tür Uw = 1,4 W/m2K
Glas naß versiegelt, Farbton Antrazit, keine
Dichtprofile
Schallschutz Türelement: ohne Anforderungen
Brandschutz: Türelement ohne Anforderungen
Gewändeanchluss: St-Beton
Die Tür ist mittel umlaufendem Stahlwinkel in die
Ebene der Natursteinfassade zu setzen.
Die Stahlwinkel sind inkl. thermischer Trennung an
der St-Betonwand zu befestigen.
Stahlwinkel (verzinkt):
oben + unten 120 / 100 mm
seitlich 120 /260 mm
Stärke nach statischer Erfordernis.

1-flgl. Tür (T-00-26)
Öffnungsmaße 1,20 * 2,21 m
Manuell zu betätigen,
Doppelte, dreisitig umlaufende Anschlagdichtung.
Übergang zur automatischen Senkdichtung ohne Einsatz
von speziellen Dichtstücken.
Türschwelle = max. 20 mm (Barrierefrei)

Bänder:
Rollenbänder für Alurahmentüren, Edelstahl matt,
dreidimensional verstellbar (rechts/links +/- 3mm,
Höhe, +/- 3mm, vor/zurück +/- 3mm)
Anzahl nach technischer Bearbeitung AN
Öffnungfswinkel: > 90°

Drückergarnitur:
Innen und aussen nach Angaben AN, siehe Pos 01.1 -
technische
Bearbeitung, inkl. Verlängerung des außenliegenden
Knaufs.

Schloss:
PZ-Schloss vorgerichtet, und iLOQ-System =
digitale und batterieloses Schließsystem / -anlage

In die Pos. ist ein Ortsaufmaß für die Ermittlung der
genauen Türgrößen einzukalkulieren

Ausführung gem. Planung KRP:
RAD_AP_DT26 und RAD_AP_DT27
RAD Türliste

Ort: Erdgeschoss, TH 2 Feuerwehrzugang
Menge: 1,000 Stck

**2.4 Zulage zur Nebeneingangstür der Vorposition für Türschwelle, Innen**
Lieferung und Montage der Türschwelle mit
Unterkonstruktion zwischen Türprofil und Stahlbetonfertigteilzwischenpodest bestehend aus folgenden
Komponenten:
? Dampfsperrfolie
? druckfeste Dämmung
? 2-fach gekantetes Aluminiumblech um Dämmkörper in
DB 703, Eisenglimmer,
Abmessungen b/h: ca. 5x4cm
? die Anschlussfugen sind dauerelastisch zu versiegeln
Menge: 1,000 Stck

**2.5 Zulage zur Nebeneingangstür der Vorposition für Werkplanung**
Zulage zu vorbescchriebener Nebeneingangstür
mit Verkleidung mit Natursteinriemchen für die
zusätzliche Abstimmung mit dem Fassadenbauer
sowie sich daraus ergebender Mehraufwand der
Werkplanung.
Menge: 1,000 psch

**2.6 Nebeneingangstür (Aussentür Müllraum), 2-flgl., 1,60 * 2,135 m**
Alu-Rohrrahmentür, 2-flgl., mit Lüftungsgitter,
mit umlaufenden Verbreiterungsprofilen
liefern und montieren.
Wiederstandklasse RC 1
Profile nach statischen Erfordernissen
-Alu-Rahmen, Eck- und T-Verbindungen kraftschlüssig
verschweißt,
geschlossener Profilverbund
Profilbautiefen 75 mm
Innen und aussen flächenbündiger Türflügel mit
umlaufender Schattennut von 5 mm

-Zarge
Blockzarge
Gewändeanschluss: KS-Mauerwerk
Wandstärke: 17,5 cm

-Oberfläche: pulverbeschichtet, Eisenglimmer DB 703

Füllung: Lüftungsgitter mit z-förmigen Lamellen
mit Insektenschutzgitter und Schiebewassersicherheit,
über gesamte Höhe / Breite
Freier Lüftugsqurschnitt >= 0,11 m2
Farbton: DB 703 Eisenglimmer
Schallschutz Türelement: ohne Anforderungen
Brandschutz: Türelement ohne Anforderungen
Wärmeschutz: Türelement ohne Anforderungen
Gewändeanchluss: KS-Mauerwerk

2-flgl. Tür (T-00-38)
Öffnungsmaße 1,60 * 2,135 m
Gangflügel: 1,0 * 2,135 m
Standflügel: 0,6 * 2,135 m

Manuell zu betätigen,
Doppelte, dreisitig umlaufende Anschlagdichtung..
Türschwelle = max. 20 mm (Barrierefrei)

Bänder:
Rollenbänder für Alurahmentüren, Edelstahl matt,
dreidimensional verstellbar (rechts/links +/- 3mm,
Höhe, +/- 3mm, vor/zurück +/- 3mm)
Anzahl nach technischer Bearbeitung AN
Öffnungfswinkel: > 90°

Drückergarnitur:
Innen Klinke, aussen Knauf nach Angaben AN, siehe Pos
01.1 - technische
Bearbeitung.

Schloss: PZ-Schloss vorgerichtet, und iLOQ-System =
digitale und batterieloses Schließsystem / -anlage

In die Pos. ist ein Ortsaufmaß für die Ermittlung der
genauen Türgrößen einzukalkulieren

Ausführung gem. Planung KRP:
RAD_AP_DT 09
RAD Türliste

Ort: Erdgeschoss, Müllraum
Menge: 1,000 Stck

### 3 Aussentüren OG

**3.1 Eingangstür, 1-flgl. mit Seitenlicht, 2,50 * 2,65 m, Westseite**
Alu-Rohrrahmentür, 1-flgl. mit Seitenlicht, thermisch
getrennte
Profile, verglast mit umlaufenden
Verbreiterungsprofilen
liefern und montieren.
Wiederstandklasse RC 1
Profile nach statischen Erfordernissen
-Alu-Rahmen als thermisch getrennte Profile
Eck- und T-Verbindungen kraftschlüssig verschweißt,
geschlossener Profilverbund
Profilbautiefen 75 mm
Innen und aussen flächenbündiger Türflügel mit
umlaufender Schattennut von 5 mm

-Zarge
Blockzarge
Gewändeanschluss: Mauerwerk, Porotondämmziegel
Wandstärke: 42,5 cm

-Oberfläche: pulverbeschichtet, DB 703 Eisenglimmer

Verglasung : 3-Scheiben-Wärmeschutzverglasung
Aussen: Verbundsicherheitsglas (VSG)
Innen: Verbundsicherheitsglas (VSG), gem.
Schulbaurichtlinie
Ug = 0,6 W/m²K,
g-Wert = 0,37
Gesamt U-Wert-Tür Uw = 1,0 W/m2K
Glas naß versiegelt, Farbton Antrazit, keine
Dichtprofile
Schallschutz Türelement: ohne Anforderungen
Brandschutz: Türelement ohne Anforderungen
Gewändeanschluss: Mauerwerk

1-flgl. Tür (T-01-42 und T-01-79)
Öffnungsmaße 2,50 * 2,65 m
Fluchttür - lichte Breite mind. 1,20 m
Seitenlicht: ca. 1,15 * 2,65 m
Manuell zu betätigen,
Vorbereitet für bauseitige Zugangskontrolle
(Elt-Anschluss)
Doppelte, dreisitig umlaufende Anschlagdichtung.
Übergang zur automatischen Senkdichtung ohne Einsatz
von speziellen Dichtstücken.
Türschwelle = 20 mm (Barrierefrei)

Bänder:
Rollenbänder für Alurahmentüren, Edelstahl matt,
dreidimensional verstellbar (rechts/links +/- 3mm,
Höhe, +/- 3mm, vor/zurück +/- 3mm)
Anzahl nach technischer Bearbeitung AN
Öffnungfswinkel: > 90°

Fingerklemmschutz an der Nebenschließkante
beidseitig:
Gegenbandseite mit Fingerschutzrollo, der Planung
zugrunde liegend
Fa. Athmer Fingerschutzrollo NR-32 UniSafe® Glas,
Bandseite Schutzsystem, der PLanung zugrunde liegend
Fa. Athmer
BSG1/ BSG2 inkl. BU-K+
Ausführung abzustimmen auf das verwendete Türbandsystem

angeb. Fabrikat:....................................

Drückergarnitur:
Innen nach Angaben AN, siehe Pos 01.1 - technische
Bearbeitung
Aussen Stoßgriffe, flügelhoch, Edelstahl auf geraden
Stützen, D = 40 mm.

Schloss: PZ-Schloss vorgerichtet, und iLOQ-System =
digitale und batterieloses Schließsystem / -anlage

In die Pos. ist ein Ortsaufmaß für die Ermittlung der
genauen Fenstergrößen einzukalkulieren

Ausführung gem. Planung KRP:
RAD_AP_DT26
RAD Türliste

Ort: Obergeschoss, TH 1 + 2
Menge: 2,000 Stck

**3.2 Rohrrahmenfenster (festverglast), 2-teilig 3,00 * 2,55 m, Fenster Nr. FE-01-09 und FE-01-13 (Fenstertyp 7)**
Alu-Rohrrahmenfenster, festverglast, thermisch
getrennte
Profile, verglast mit umlaufenden
Verbreiterungsprofilen
liefern und montieren.
Profile nach statischen Erfordernissen
-Alu-Rahmen als thermisch getrennte Profile
Eck- und T-Verbindungen kraftschlüssig verschweißt,
geschlossener Profilverbund
Profilbautiefen 75 mm

-Oberfläche: pulverbeschichtet, Eisenglimmer DB 703

Verglasung : 3-Scheiben-Wärmeschutzverglasung
Innen und Außen VSG, gem. Schulbaurichtlinie
Ug=0,6 W/m²K,
g-Wert = 0,37
Gesamt U-Wert-Tür Uw = 1,0 W/m2K
Glas naß versiegelt, Farbton Antrazit, keine
Dichtprofile
Schallschutz Türelement: ohne Anforderungen
Brandschutz: Türelement ohne Anforderungen
Gewändeanschluss: Mauerwerk, Porotondämmziegel

Zweiteiliges Fensterelement
Öffnungsmaße 3,00 * 2,55 m
symmetrische Teilung, 2 * 1,50 * 2,55 m
mit oberer und unterer Rahmenverbreiterung:
untern ca, 15 cm
oben ca. 10 cm
Der obere Anschluss liegt in der Dämmebene, zusätzliche
Winkel / Bleche zur Befestigung sind einzukalkulieren.

In die Pos. ist ein Ortsaufmaß für die Ermittlung der
genauen Fenstergrößen einzukalkulieren

Ausführung gem. Planung KRP:
RAD_AP_DT26

Ort: Obergeschoss, TH 1 + 2 (FE-01-09 und FE-01-13)
Menge: 2,000 Stck

### 4 Innentüren EG

**4.1 Eingangstürelement (Foyer) mit 2 Türen + Festverglasung + Oberlicht, 8,85 * 3,51 m, T-00-01 + T-00-02**
Eingangstürelement (12 teilig), untere Ebene mit 2
Türen (1*2-flgl. und 1*1-flgl.) und 5 Festverglasungen,
5 Oberlichtern (2 öffenbare, 3 festverglast).
Elementegesamtmaß: 8,85 * 3,51 m, Alu-Rohrrahmentür,
verglast mit umlaufenden Verbreiterungsprofilen liefern
und montieren.
Verstärkungsprofile / Statikpfosten nach statischer
Bemessung des AN.
-Alu-Rahmen, Eck- und T-Verbindungen kraftschlüssig
verschweißt,
geschlossener Profilverbund
Profilbautiefen 75 mm
Innen und aussen flächenbündige Türflügel mit
umlaufender Schattennut von 5 mm

-Rahmenaufdoppelung unten 11 cm. Untere Befestigung
mittels
Stahlwinkel auf der Rohdecke, Dimensionierung durch AN.
Oberer Anschluß an Rohdecke mit Bausenkungsprofil,
Deckendurchbiegung beachten.
-Oberfläche: pulverbeschichtet, Eisenglimmer DB 703

Verglasung : VSG, gem. Schulbaurichtlinie
Glas naß versiegelt, Farbton Antrazit, keine
Dichtprofile
Schallschutz: Türelement: ohne Anforderungen
Brandschutz: Türelement ohne Anforderungen
Wiederstandsklasse : Türelement ohne Anforderungen
Gewändeanchluss: St-Beton, zweiseitig Anschluss an
gerade verlaufende St-Betonwand

Elementeaufteilung + Eigenschaften (gem. RAD_AP_DRT
06/07):
untere Reihe - Höhe OKFF bis + 2,50 m
Festverglasung
5 Elemente,
Breite: 1,06 m
Höhe: 2,50 m

2-flgl. Tür (T-00-01)
Öffnungsmaße 2,51 * 2,50 m
Manuell zu betätigen Gang- / Standflügel
Doppelte, dreisitig umlaufende Anschlagdichtung.
Übergang zur automatischen Senkdichtung ohne Einsatz
von speziellen Dichtstücken.
Türschwelle = Nullschwelle max. 20 mm (Barrierefrei)

Bänder:
Rollenbänder für Alurahmentüren, Edelstahl matt,
dreidimensional verstellbar (rechts/links +/- 3mm,
Höhe, +/- 3mm, vor/zurück +/- 3mm)
Anzahl nach technischer Bearbeitung AN
Öffnungfswinkel: 180 °

Drückergarnitur:
Innen nach Angaben AN, siehe Pos 01.1 - technische
Bearbeitung
Aussen Stoßgriffe, flügelhoch, Edelstahl auf geraden
Stützen, D = 40 mm.

Schloss: PZ-vorgerichtet mit Blindzylinder
Panikschließung (Fluchttür) = Teilpanikfunktion nur
für den Gangflügel.

1-flgl. Tür (T-00-03)
Öffnungsmaße 1.05 * 2,50 m
Automatiktür:
-Motorischer Türantrieb mit Getriebe und
Steuerungseinheit
-Steuerung mit integrierter Logik für Sequenz- und
Parallelbetrieb
-Drucktaster außen und innen (IP54,
vandalismusgeschützt)
-Sicherheitseinrichtungen: Lichtschranken oder
Präsenzmelder
im Türbereich
-Notöffnungsfunktion (mechanisch oder elektrisch) im
Brandfall
-Öffnungskraft (manuell) 25 N (gemäß DIN 18040)
-Schließkraft ? 30 N (gemäß DIN 18040)
-Öffnungsgeschwindigkeit ca. 15?20°/s
-Zeit für 90° Öffnung ca. 4,5?6 Sekunden
-Schließgeschwindigkeit ca. 10?15°/s
-Zeit für 90° Schließung ca. 6?9 Sekunden
-Offenhaltezeit zunächst ca. 5?8 Sekunden
-Öffnungswinkel 90°
-Notöffnung stromlos offen
-Steuerung in Verbindung der Automatiktür der Pos 2.1
-Übergeordnete Türfolgeschaltung für zweifache
Türanlage
-Integrierte Logik für Sequenz- und Parallelbetrieb
-dokumentierte Brandfall- und Stromausfallfunktion,
-Betätigung eines außen- u. innenliegenden Drucktasters
(barrierefrei, taktil erfassbar, mit Blindenschrift und
kontrastreicher Gestaltung) öffnet zunächst die
jeweilige
zum Nutzer liegende Tür.
-Nach vollständigem Öffnen und definierter Haltezeit
schließt sich die geöffnete Tür automatisch.
-erst danach öffnet sich die noch geschlossene Tür.
-Vermeidung von Gleichzeitigem Öffnen beider Flügel im
Normalbetrieb

Der Planung zugrunde liegend:
Schüco (mit dem Door Control System DCS)

angeb. Fabrikat:.................

Doppelte, dreisitig umlaufende Anschlagdichtung.
Übergang zur automatischen Senkdichtung ohne Einsatz
von speziellen Dichtstücken.
Türschwelle = Nullschwelle = 20 mm (Barrierefrei)

Bänder:
Rollenbänder für Alurahmentüren, Edelstahl matt,
dreidimensional verstellbar (rechts/links +/- 3mm,
Höhe, +/- 3mm, vor/zurück +/- 3mm)
Anzahl nach technischer Bearbeitung AN
Öffnungfswinkel: > 90 °

Drückergarnitur:
Innen nach Angaben AN, siehe Pos 01.1 - technische
Bearbeitung
Aussen Stoßgriffe, flügelhoch, Edelstahl auf geraden
Stützen, D = 40 mm.

Schloss: PZ-Schloss mit Blindzylinder
Panikschließung (Fluchttür)
Volle Funktionalität und prozesssichere Panikfunktion,
unabhängig von der Schließbartstellung des
verwendeten Profilzylinder.
Zusatzinfo:
1-fach Fallenschloss mit Zeitschaltuhr für
Programmierung
Öffnungszeiten stromlos offen und Fallenschloss
(Schnapper)
manuell entriegelbar

oberer Reihe - Höhe 2,50 bis + 3,10 m
Festverglasung
7 Elemente,
Breite: 1,06, 2,12 und 2,50 m
Höhe: 0,60 m

oberes geschlossenes Paneelfeld über die gesamte
Elementebreite,
Aufteilung nach Wahl des AN, z.B wie die Oberlichter
möglich,
jedoch nicht zwingend,
Breite: 8,85 m
Höhe 0,40 m

Fingerklemmschutz für alle Türflügel an der
Nebenschließkante
beidseitig:
Gegenbandseite mit Fingerschutzrollo, der Planung
zugrunde liegend
Fa. Athmer Fingerschutzrollo NR-32 UniSafe® Glas,
Bandseite Schutzsystem, der PLanung zugrunde liegend
Fa. Athmer
BSG1/ BSG2 inkl. BU-K+
Ausführung abzustimmen auf das verwendete Türbandsystem

angeb. Fabrikat:..............................

In die Pos. ist ein Ortsaufmaß für die Ermittlung der
genauen Fenstergrößen einzukalkulieren

Ausführung gem. Planung KRP:
RAD_AP_DT06_0
RAD Türliste

Ort: Erdgeschoss, Windfang / Foyer
Menge: 1,000 Stck

**4.2 Rohrrahmentür, 1-flgl. mit Seiten- und Oberlicht, 1,77 * 2,95 m, T 30 RS, T-00-05**
Alu-Rohrrahmentür, 1-flgl. mit Seiten- und Oberlicht,
verglast mit umlaufenden Verbreiterungsprofilen
liefern und montieren.
Profile nach statischen Erfordernissen
-Alu-Rahmen, Eck- und T-Verbindungen kraftschlüssig
verschweißt, geschlossener Profilverbund
Profilbautiefen 75 mm
Innen und aussen flächenbündiger Türflügel mit
umlaufender Schattennut von 5 mm

-Zarge
Blockzarge
Gewändeanschluss: St-Beton / Mauerwerk
Wandstärke: 20 cm

-Oberfläche: pulverbeschichtet, DB 703 Eisenglimmer

Verglasung : F 30, VSG, gem. Schulbaurichtlinie
Schallschutz Türelement: ohne Anforderungen
Brandschutz: T 30 RS
Gewändeanchluss: ST-Beton / Mauerwerk

1-flgl. Tür (T-00-05)
Rohbauöffnung: 1,77 * 2,95 m
Türflügel: 1,12 * 2,20 m
lichte Öffnung >= 1,00 m
Festverglasung:
Seitenlicht: 0,65 * 2,20 m
Oberlicht: 0,75 * 1,77 m
Manuell zu betätigen,
4-seitige Dichtung (Rauchschutztür)

Obentürschließer mit Gleitschiene ohne Feststellung
Farbe EV 1
Einstellung vor Ort, Schließkraft EN 3,
Schließgeschwindigkeit: mittel
Endanschlag minimal
Öffnungsdämpfung: leicht aktiv
Der Plaung zugrunde liegend GEZE TS 5000 ECline odglw.

angeb. Fabrikat:.............

Bänder:
Rollenbänder für Alurahmentüren, Edelstahl matt,
dreidimensional verstellbar (rechts/links +/- 3mm,
Höhe, +/- 3mm, vor/zurück +/- 3mm)
Anzahl nach technischer Bearbeitung AN
Öffnungfswinkel: > 90°

Fingerklemmschutz an der Nebenschließkante
beidseitig:
Gegenbandseite mit Fingerschutzrollo, der Planung
zugrunde liegend
Fa. Athmer Fingerschutzrollo NR-32 UniSafe® Glas,
Bandseite Schutzsystem, der PLanung zugrunde liegend
Fa. Athmer
BSG1/ BSG2 inkl. BU-K+
Ausführung abzustimmen auf das verwendete Türbandsystem

angeb. Fabrikat:..............................

Drückergarnitur:
Klinke / Knauf nach Angaben AN, siehe Pos 01.1 -
technische
Bearbeitung.

Schloss: vorbereitet für PZ-Schloss
Panikschließung (Fluchtweg)
Volle Funktionalität und prozesssichere Panikfunktion,
unabhängig von der Schließbartstellung des
verwendeten Profilzylinder.

In die Pos. ist ein Ortsaufmaß für die Ermittlung der
genauen Fenstergrößen einzukalkulieren

Ausführung gem. Planung KRP:
RAD_AP_DT33
RAD Türliste

Ort: Erdgeschoss, Tür zu Bürotrakt
Menge: 1,000 Stck

**4.3 Zulage für Selbstverriegelnde Lösung Panikfunktion E (Wechselfunktion)**
BKS-selbstverriegelndes-Panik-Rohrrahmenschloss B-1906
nach EN 12209, Stulp Edelstahl matt, eckig, mit
Wechsel, nach EN 179 (Notausgänge) zugelassen,
verzinkter Schloßkasten, mit montagefreundlicher
Zuführung der Zylinderbefestigungsschraube,
durchgehende Beschlagbefestigung oberhalb und unterhalb
der 9 mm Nuss, automatischer Fallenriegel mit 20 mm
Verschlussstellung, links/rechts umstellbar, in
Anlehnung an DIN 18251 Klasse 5, Hinterdornmaß 15 mm,
Zylinderabstand PZ 92 mm

Dornmaß: 35 - 65 mm (nach Anforderungen Systemgeber)
Panikfunktionen: Funktion "E" (Wechselfunktion)
Schließblech aus Edelstahl

Beschlagwechselgarnitur: Panikdrücker mit 9 mm
Vierkantstift festdrehbar gelagert und feststehendem
Knauf, geprüft und zugelassen nach EN 179 mit
vorgenanntem Panikschloss, Geprüft auf 1,5 Mio
Prüfzyklen nach EN 1906 Klasse 4

Material/Oberfläche: Edelstahl, matt gebürstet, mit
Befestigungszubehör
Menge: 1,000 St

**4.4 Zulage Schlüsselbetätigte Lösung für Rohrrahmentüren, Panikfunktion E (Wechselfunktion)**
*** Bedarfsposition ohne GB
BKS-Panik-Rohrrahmenschloss B-1816 nach EN 12209, Stulp
Edelstahl matt, eckig, mit Wechsel, nach EN 179
(Notausgänge) zugelassen, verzinkter Schloßkasten, mit
montagefreundlicher Zuführung der
Zylinderbefestigungsschraube, durchgehende
Beschlagbefestigung oberhalb und unterhalb der 9 mm
Nuss, mit Falle und Riegel, in Anlehnung an DIN 18251
Klasse 5, Hinterdornmaß 15 mm, Zylinderabstand PZ 92 mm

Dornmaß: 35 - 65 mm (nach Anforderungen Systemgeber)
Panikfunktionen: Funktion "E" (Wechselfunktion)
Schließblech aus Edelstahl

Beschlagwechselgarnitur: Panikdrücker mit 9 mm
Vierkantstift festdrehbar gelagert und feststehendem
Knauf, geprüft und zugelassen nach EN 179 mit
vorgenanntem Panikschloss, Geprüft auf 1,5 Mio
Prüfzyklen nach EN 1906 Klasse 4

Material/Oberfläche: Edelstahl, matt gebürstet, mit
Befestigungszubehör
Menge: 1,000 Stck

**4.5 Rohrrahmentür, 1-flgl. mit Seiten- und Oberlicht, 3,00 * 2,95 m, T 30 RS, T-00-22 + T-00-27**
Alu-Rohrrahmentür, 1-flgl. mit Seiten- und Oberlicht,
verglast mit umlaufenden Verbreiterungsprofilen
liefern und montieren.
Profile nach statischen Erfordernissen
-Alu-Rahmen, Eck- und T-Verbindungen kraftschlüssig
verschweißt, geschlossener Profilverbund
Profilbautiefen 75 mm
Innen und aussen flächenbündiger Türflügel mit
umlaufender Schattennut von 5 mm

-Zarge
Blockzarge
Gewändeanschluss: Mauerwerk
Wandstärke: 20 cm

-Oberfläche: pulverbeschichtet, RAL 7016

Verglasung : F 30, VSG, gem. Schulbaurichtlinie
Farbton Antrzit
Schallschutz Türelement: ohne Anforderungen
Brandschutz: T 30 RS
Gewändeanchluss: ST-Beton / Mauerwerk

1-flgl. Tür (T-00-22 und T-00-27)
Öffnungsmaße 3,00 * 2,95 m
Manuell zu betätigen,
4-seitige Dichtung (Rauchschutztür)

Obentürschließer mit Gleischiene ohne Feststellung
Farbe EV 1
Einstellung vor Ort, Schließkraft EN 3,
Schließgeschwindigkeit: mittel
Endanschlag minimal
Öffnungsdämpfung: leicht aktiv
Der Plaung zugrunde liegend GEZE TS 5000 ECline odglw.

angeb. Fabrikat:.............

Bänder:
Rollenbänder für Alurahmentüren, Edelstahl matt,
dreidimensional verstellbar (rechts/links +/- 3mm,
Höhe, +/- 3mm, vor/zurück +/- 3mm)
Anzahl nach technischer Bearbeitung AN
Öffnungfswinkel: > 90°

Fingerklemmschutz an der Nebenschließkante
beidseitig:
Gegenbandseite mit Fingerschutzrollo, der Planung
zugrunde liegend
Fa. Athmer Fingerschutzrollo NR-32 UniSafe® Glas,
Bandseite Schutzsystem, der PLanung zugrunde liegend
Fa. Athmer
BSG1/ BSG2 inkl. BU-K+
Ausführung abzustimmen auf das verwendete Türbandsystem

angeb. Fabrikat:..............................

Drückergarnitur:
beidseitig nach Angaben AN, siehe Pos 01.1 - technische
Bearbeitung. Höhe Türdrücker bei T-00-27 ( TH 2) = 85
cm

Schloss: vorbereitet für PZ-Schloss
Panikschließung (Fluchtweg)

In die Pos. ist ein Ortsaufmaß für die Ermittlung der
genauen Fenstergrößen einzukalkulieren

Ausführung gem. Planung KRP:
RAD_AP_DT31 und DT32
RAD Türliste

Ort: Erdgeschoss, TH
Menge: 2,000 Stck

**4.6 Rohrrahmentür, 2-flgl. mit Seiten- und Oberlicht, 4,10 * 2,95, T-00-28 + T-00-37**
Alu-Rohrrahmentür, 2-flgl. mit Seiten- und Oberlicht,
verglast mit umlaufenden Verbreiterungsprofilen
liefern und montieren.
Profile nach statischen Erfordernissen
-Alu-Rahmen, Eck- und T-Verbindungen kraftschlüssig
verschweißt, geschlossener Profilverbund
Profilbautiefen 75 mm
Innen und aussen flächenbündiger Türflügel mit
umlaufender Schattennut von 5 mm

-Zarge
Blockzarge
Gewändeanschluss: St-Beton / Mauerwerk
Wandstärke: 20 cm

-Oberfläche: pulverbeschichtet, DB 703 Eisenglimmer

Verglasung : VSG, gem. Schulbaurichtlinie
Schallschutz Türelement: ohne Anforderungen
Brandschutz: Türelement ohne Anforderungen
Gewändeanchluss: Mauerwerk

2-flgl. Tür (T-00-28)
Rohbauöffnung: 4,10 * 2,95 m
Türflügel: 2 Stück 0,95 * 2,20 m
Festverglasung:
Seitenlicht: 2 Stück 1,07 * 2,20 m
Oberlicht: 1 Stück 1,98 * 0,75 m
1 Stück 2,02 * 0,75 / 0,90 m
Manuell zu betätigen,
3-seitige Dichtung

Bänder:
Rollenbänder für Alurahmentüren, Edelstahl matt,
dreidimensional verstellbar (rechts/links +/- 3mm,
Höhe, +/- 3mm, vor/zurück +/- 3mm)
Anzahl nach technischer Bearbeitung AN
Öffnungfswinkel: 180°

Fingerklemmschutz für alle Türflügel an der
Nebenschließkante
beidseitig:
Gegenbandseite mit Fingerschutzrollo, der Planung
zugrunde liegend
Fa. Athmer Fingerschutzrollo NR-32 UniSafe® Glas,
Bandseite Schutzsystem, der Planung zugrunde liegend
Fa. Athmer
BSG1/ BSG2 inkl. BU-K+
Ausführung abzustimmen auf das verwendete Türbandsystem

angeb. Fabrikat:..............................

Drückergarnitur:
beidseitig nach Angaben AN, siehe Pos 01.1 - technische
Bearbeitung.

Schloss: vorbereitet für PZ-Schloss

In die Pos. ist ein Ortsaufmaß für die Ermittlung der
genauen Fenstergrößen einzukalkulieren

Ausführung gem. Planung KRP:
RAD_AP_DT30 + DT31
RAD Türliste

Ort: Erdgeschoss, Speiseraum + Kinderküche
Menge: 2,000 Stck

**4.7 Rohrrahmentür, 1-flgl. mit Seiten- und Oberlicht, 3,66 * 2,71 m, T-00-40**
Alu-Rohrrahmentür, 1-flgl. mit Seiten- und Oberlicht,
verglast mit umlaufenden Verbreiterungsprofilen
liefern und montieren.
Profile nach statischen Erfordernissen
-Alu-Rahmen, Eck- und T-Verbindungen kraftschlüssig
verschweißt, geschlossener Profilverbund
Profilbautiefen 75 mm
Innen und aussen flächenbündiger Türflügel mit
umlaufender Schattennut von 5 mm

-Zarge
Blockzarge
Gewändeanschluss: St-Beton / Mauerwerk
Wandstärke: 20 cm

-Oberfläche: pulverbeschichtet, DB 703 Eisenglimmer

Verglasung : VSG, gem. Schulbaurichtlinie
Schallschutz Türelement: ohne Anforderungen
Brandschutz: Türelement ohne Anforderungen
Gewändeanchluss: St-Beton / Mauerwerk

1-flgl. Tür (T-00-40)
Öffnungsmaße 3,66 * 2,71 m
Türflügel: 1,335 * 2,20 m,
lichte Öffnung mind. 1,20 m (Fluchtweg)
Festverglasung:
Seitenlicht: 2 Stück 1,14 / 1,18 * 2,20 m
Oberlicht: Stück 1,335 * 0,51m
2 Stück 1,14 / 1,18 * 0,51 m
Manuell zu betätigen,
3-seitige Dichtung

Bänder:
Rollenbänder für Alurahmentüren, Edelstahl matt,
dreidimensional verstellbar (rechts/links +/- 3mm,
Höhe, +/- 3mm, vor/zurück +/- 3mm)
Anzahl nach technischer Bearbeitung AN
Öffnungfswinkel: 180°

Fingerklemmschutz an der Nebenschließkante
beidseitig:
Gegenbandseite mit Fingerschutzrollo, der Planung
zugrunde liegend
Fa. Athmer Fingerschutzrollo NR-32 UniSafe® Glas,
Bandseite Schutzsystem, der Planung zugrunde liegend
Fa. Athmer
BSG1/ BSG2 inkl. BU-K+
Ausführung abzustimmen auf das verwendete Türbandsystem

angeb. Fabrikat:..............................

Drückergarnitur:
beidseitig nach Angaben AN, siehe Pos 01.1 - technische
Bearbeitung.

Schloss: vorgerüstet für PZ Schloss
Panikschloss (Fluchttür)
Volle Funktionalität und prozesssichere Panikfunktion,
unabhängig von der Schließbartstellung des
verwendeten Profilzylinder.

In die Pos. ist ein Ortsaufmaß für die Ermittlung der
genauen Fenstergrößen einzukalkulieren

Ausführung gem. Planung KRP:
RAD_AP_DT30
RAD Türliste

Ort: Erdgeschoss, Mehrzweckraum
Menge: 1,000 Stck

**4.8 MInderpreis für Türdrücker etc. in Aluminium - Innentüren EG**
Minderpreis für die Ausführung der in den Vorpositionen
(Titel 4 - Innentüren EG) beschriebenen Türdrücker
(Klinke / Knauf etc.) in Aluminium, gebürstst statt in
Edelstahl. Die Form und Funktion der
Türdrücker bleibt davon unberührt.
Menge: 1,000 Stck

### 5 Innentüren OG

**5.1 Rohrrahmentür, 1-flgl. mit Seitenlicht, 1,76 * 2,35 m, T 30 RS, T-01-61 + T-01-65**
Alu-Rohrrahmentür, 1-flgl. mit Seitenlicht,
verglast mit umlaufenden Verbreiterungsprofilen
liefern und montieren.
Profile nach statischen Erfordernissen
-Alu-Rahmen, Eck- und T-Verbindungen kraftschlüssig
verschweißt, geschlossener Profilverbund
Profilbautiefen 75 mm
Innen und aussen flächenbündiger Türflügel mit
umlaufender Schattennut von 5 mm

-Zarge
Blockzarge
Gewändeanschluss: Mauerwerk
Wandstärke: 20 cm

-Oberfläche: pulverbeschichtet, DB 703 Eisenglimmer

Verglasung : F 30, VSG, gem. Schulbaurichtlinie
Farbton Antrazit
Schallschutz Türelement: ohne Anforderungen
Brandschutz: T 30 RS
Gewändeanchluss: Mauerwerk

1-flgl. Tür (T-01-61 und T-01-65)
Öffnungsmaße 1,76 * 2,35 m
Türflügel: 1,15 * 2,35 m
lichte Öffnung mind. 1,0 m
Festverglasung:
Seitenlicht: 0,515 * 2,35 m
Manuell zu betätigen,
4-seitige Dichtung (Rauchschutztür)

Obentürschließer mit Gleitschiene ohne Feststellung
Farbe EV 1
Einstellung vor Ort, Schließkraft EN 3,
Schließgeschwindigkeit: mittel
Endanschlag minimal
Öffnungsdämpfung: leicht aktiv
Der Planung zugrunde liegend GEZE TS 5000 ECline odglw.

angeb. Fabrikat:.............

Bänder:
Rollenbänder für Alurahmentüren, Edelstahl matt,
dreidimensional verstellbar (rechts/links +/- 3mm,
Höhe, +/- 3mm, vor/zurück +/- 3mm)
Anzahl nach technischer Bearbeitung AN
Öffnungswinkel: > 90°

Fingerklemmschutz an der Nebenschließkante
beidseitig:
Gegenbandseite mit Fingerschutzrollo, der Planung
zugrunde liegend
Fa. Athmer Fingerschutzrollo NR-32 UniSafe® Glas,
Bandseite Schutzsystem, der PLanung zugrunde liegend
Fa. Athmer
BSG1/ BSG2 inkl. BU-K+
Ausführung abzustimmen auf das verwendete Türbandsystem

angeb. Fabrikat:..............................

Drückergarnitur:
beidseitig nach Angaben AN, siehe Pos 01.1 - technische
Bearbeitung.

Schloss: vorbereitet für PZ-Schloss
Panikschließung (Fluchtweg)
Volle Funktionalität und prozesssichere Panikfunktion,
unabhängig von der Schließbartstellung des
verwendeten Profilzylinder.

In die Pos. ist ein Ortsaufmaß für die Ermittlung der
genauen Fenstergrößen einzukalkulieren

Ausführung gem. Planung KRP:
RAD_AP_DT34
RAD Türliste

Ort: Obergeschoss, TH
Menge: 2,000 Stck

**5.2 Rohrrahmentür, 1-flgl. mit Seitelicht, 1,76 * 2,35 m, T-01-58 + T-01-62**
Alu-Rohrrahmentür, 1-flgl. mit Seiten- und Oberlicht,
verglast mit umlaufenden Verbreiterungsprofilen
liefern und montieren.
Profile nach statischen Erfordernissen
-Alu-Rahmen, Eck- und T-Verbindungen kraftschlüssig
verschweißt, geschlossener Profilverbund
Profilbautiefen 75 mm
Innen und aussen flächenbündiger Türflügel mit
umlaufender Schattennut von 5 mm

-Zarge
Blockzarge
Gewändeanschluss: St-Beton / Mauerwerk
Wandstärke: 20 cm

-Oberfläche: pulverbeschichtet, DB 703 Eisenglimmer

Verglasung : VSG, gem. Schulbaurichtlinie
Schallschutz Türelement: ohne Anforderungen
Brandschutz: Türelement ohne Anforderungen
Gewändeanchluss: Mauerwerk

1-flgl. Tür (T-01-60 + T-01-04)
Öffnungsmaße 1,76 * 2,35 m
Türflügel: 1,15 * 2,35 m
lichte Breite mind. 1,0 m
Festverglasung:
Seitenlicht: 0,515 * 2,35 m
Manuell zu betätigen,
3-seitige Dichtung

Bänder:
Rollenbänder für Alurahmentüren, Edelstahl matt,
dreidimensional verstellbar (rechts/links +/- 3mm,
Höhe, +/- 3mm, vor/zurück +/- 3mm)
Anzahl nach technischer Bearbeitung AN
Öffnungfswinkel: 180°

Fingerklemmschutz an der Nebenschließkante
beidseitig:
Gegenbandseite mit Fingerschutzrollo, der Planung
zugrunde liegend
Fa. Athmer Fingerschutzrollo NR-32 UniSafe® Glas,
Bandseite Schutzsystem, der Planung zugrunde liegend
Fa. Athmer
BSG1/ BSG2 inkl. BU-K+
Ausführung abzustimmen auf das verwendete Türbandsystem

angeb. Fabrikat:..............................

Drückergarnitur:
beidseitig nach Angaben AN, siehe Pos 01.1 - technische
Bearbeitung.

Schloss: vorgerüstet für PZ Schloss
Panikschließung (Fluchtweg)
Volle Funktionalität und prozesssichere Panikfunktion,
unabhängig von der Schließbartstellung des
verwendeten Profilzylinder.

In die Pos. ist ein Ortsaufmaß für die Ermittlung der
genauen Fenstergrößen einzukalkulieren

Ausführung gem. Planung KRP:
RAD_AP_DT34
RAD Türliste

Ort: Obergeschoss, TH
Menge: 2,000 Stck

**5.3 MInderpreis für Türdrücker etc. in Aluminium - Innentüren OG**
Minderpreis für die Ausführung der in den Vorpositionen
(Titel 4 - Innentüren OG) beschriebenen Türdrücker
(Klinke / Knauf etc.) in Aluminium, gebürstst statt in
Edelstahl. Die Form und Funktion der
Türdrücker bleibt davon unberührt.
Menge: 1,000 St

### 6 Sonstiges

**6.1 Werk- und Montageplanung Sichtmarkierungen**
Werk- und Montageplanung für nachfolgend beschriebene
Sichtmarkierung erstellen.
Menge: 1,000 Stck

**6.2 Sichtmarkierung Aussentüren**
Sichtmarkieurung, bestehend aus Einzelkreisen
unterschiedlicher Größen und Farben,
witterungsbeständig,
liefern und aussen auf die Glaselemete aufkleben.
Das Aufkleben der Sichtmarkierungen erfolgt auf der
Baustelle.
Es werden teilweise auch bauseits montierte Scheiben
beklebt.

Montagehöhen:
0,4 bis 0,7 m über OKFF und
1,20 bis 1,60 m über OKFF

Höhe der Sichtmarkierung: 40 cm
Größe der Kreise: D 1,5 / 3,5 / 7 cm
Farbe der Kreise Weiß und Anthrazit

Ausführung gem. PLanung KRP:
RAD_AP_DT 35

Abrechnung nach lfd.m Sichtmarkierung
Menge: 40,000 m

**6.3 Sichtmarkierung Innentüren**
Sichtmarkieurung, bestehend aus Einzelkreisen
unterschiedlicher Größen und Farben,
liefern und aussen auf die Glaselemete aufkleben,
auch auf die Glasflächen bauseits montierter
Holz-Glas-Elemente (Ausführung auf der Baustelle)

Montagehöhen:
0,4 bis 0,7 m über OKFF und
1,20 bis 1,60 m über OKFF

Höhe der Sichtmarkierung: 40 cm
Größe der Kreise: D 1,5 / 3,5 / 7 cm

Ausführung gem. Planung KRP:
RAD_AP_DT 35

Abrechnung nach lfd.m Sichtmarkierung
Menge: 80,000 m

**6.4 Türstopper, Bodenmontage**
Türstopper, Edelstahl gebürstet, für Bodenmontage,
liefern und montieren
Durchmesser ca. 70 mm
Höhe ca. 30 mm
Montage durch Verschraubung
Achtung: Fußbodenheizung beachten.
Zulässige Bohrtiefe im Estrich max. 3,5 cm.

angeb. Fabrikat:.................................
Menge: 8,000 Stck

**6.5 Türstopper Wandmontage**
Türstopper zur Wandmontage im Innenbereich
liefern und montieren.
Befestigung an St-Beton-, Mauerwerks- oder GK-Wänden.
Edelstahl, gebürstet
Montage: unsichtbar verschraubt
Länge ca. 100 mm
D ca. 25 mm

angeb. Fabrikat:................................
Menge: 3,000 St
